# Aïllament tèrmic per l'exterior de façanes

- Propietat de l'arxiu: CYPE INGENIEROS, S.A.
- Format: FIEBDC-3/2002
- Divisa: EUR
- Costos indirectes: 3.00 %
- IVA: 21.00 %

## N Aïllaments e impermeabilitzacions

### NA Aïllaments tèrmics

#### NAS Sistemes ETICS d'aïllament exterior de façanes

**NAS030** m² Aïllament tèrmic per l'exterior de façanes, amb el sistema CeramicSystem "BAUMIT", compost per: panell rígid de poliestirè expandit, StarTherm "BAUMIT", color gris, de superfície llisa i mecanitzat lateral recte, de 60 mm d'espessor i 1000x500 mm, fixat al suport amb morter adhesiu StarContact "BAUMIT" i fixacions mecàniques amb tac d'expansió de fibra de vidre reforçada amb poliamida, StarTrack Red "BAUMIT"; capa de regularització de morter adhesiu StarContact "BAUMIT", armat amb malla de fibra de vidre antiàlcalis, StarTex 145 "BAUMIT", de 4x4 mm de llum de malla, de 145 g/m² de massa superficial i 0,5 mm de gruix; capa d'acabat de rajoles ceràmiques de gres esmaltat, 15x15 cm, 8 €/m², col·locades amb adhesiu mineral en pols Baumacol FlexTop "BAUMIT", compost per ciment, lligants orgànics, àrids i additius, amb doble encolat, rejuntades amb morter de junts cimentós millorat, d'alta flexibilitat, Keramik S "BAUMIT", de color gris. Inclús perfils d'arrencada SockelProfil "BAUMIT" d'alumini, perfils per a formació de goterons TropfkantenProfil "BAUMIT", de PVC amb malla, perfils de cantó Flexibel "BAUMIT" i cinta autoadhesiva FugendichtBand per a segellat d'unions del bastiment de base de la fusteria.
Aïllament tèrmic per l'exterior de façanes, amb el sistema CeramicSystem "BAUMIT", compost per: panell rígid de poliestirè expandit, StarTherm "BAUMIT", color gris, de superfície llisa i mecanitzat lateral recte, de 60 mm d'espessor i 1000x500 mm, fixat al suport amb morter adhesiu StarContact "BAUMIT" i fixacions mecàniques amb tac d'expansió de fibra de vidre reforçada amb poliamida, StarTrack Red "BAUMIT"; capa de regularització de morter adhesiu StarContact "BAUMIT", armat amb malla de fibra de vidre antiàlcalis, StarTex 145 "BAUMIT", de 4x4 mm de llum de malla, de 145 g/m² de massa superficial i 0,5 mm de gruix; capa d'acabat de rajoles ceràmiques de gres esmaltat, 15x15 cm, 8 €/m², col·locades amb adhesiu mineral en pols Baumacol FlexTop "BAUMIT", compost per ciment, lligants orgànics, àrids i additius, amb doble encolat, rejuntades amb morter de junts cimentós millorat, d'alta flexibilitat, Keramik S "BAUMIT", de color gris. Inclús perfils d'arrencada SockelProfil "BAUMIT" d'alumini, perfils per a formació de goterons TropfkantenProfil "BAUMIT", de PVC amb malla, perfils de cantó Flexibel "BAUMIT" i cinta autoadhesiva FugendichtBand per a segellat d'unions del bastiment de base de la fusteria.
Inclou: Preparació de la superfície suport. Col·locació del perfil d'arrencada. Tall i preparació de l'aïllament. Col·locació de l'aïllament sobre el parament. Escatat de tota la superfície. Col·locació de la cinta de segellat. Col·locació de la resta de perfils. Resolució dels punts singulars. Aplicació del morter base i col·locació de la malla de fibra de vidre en la capa de regularització. Formació de juntes. Col·locació de les peces ceràmiques. Rejuntat. Eliminació i neteja del material sobrant. Neteja final de la façana.
Criteri d'amidament de projecte: Superfície mesurada segons documentació gràfica de Projecte, deduint els buits de superfície major de 2 m², afegint a canvi la superfície de la part interior del buit, corresponent al desenvolupament de brancals i llindes.
Criteri de mesura d'obra: Es mesurarà la superfície realment executada segons especificacions de Projecte, deduint els buits de superfície major de 2 m², afegint a canvi la superfície de la part interior del buit, corresponent al desenvolupament de brancals i llindes.
Criteri de valoració econòmica: El preu inclou l'execució de les rematades en els trobaments amb paraments, revestiments o altres elements rebuts en la seva superfície.

| Codi | Ut | Descripció | Rendiment | Preu | Import |
|---|---|---|---|---|---|
| mt28bau115c | m | Perfil d'arrencada SockelProfil "BAUMIT", d'alumini, en "U", de 60 mm d'amplada, amb goteró, per anivellació i suport dels panells aïllants dels sistemes d'aïllament tèrmic per l'exterior sobre la línia de sòcol; inclús kit de fixació per a perfil. (material) | 0.170 | 3.04 | 0.52 |
| mt28bau010a | kg | Morter adhesiu StarContact "BAUMIT", compost per ciment, lligants orgànics, àrid de 0,6 mm de grandària màxima i additius, per a adherir i reforçar els panells aïllants, i com capa base, previ pastat amb aigua. (material) | 9.500 | 0.81 | 7.70 |
| mt16bau010c | m² | Panell rígid de poliestirè expandit, StarTherm "BAUMIT", color gris, de superfície llisa i mecanitzat lateral recte, de 60 mm d'espessor i 1000x500 mm, resistència tèrmica 1,94 m²K/W, conductivitat tèrmica 0,032 W/(mK), densitat 15 kg/m³, Euroclasse E de reacció al foc segons UNE-EN 13501-1, amb codi de designació EPS-UNE-EN 13163-L2-W2-T2-S2-P4-DS(N)2-TR100-BS115-CS(10)60. (material) | 1.100 | 8.96 | 9.86 |
| mt16bau120a | U | Tac d'expansió de fibra de vidre reforçada amb poliamida, StarTrack Red "BAUMIT", amb cèrcol d'estanquitat i clau de polipropilè, per fixació de plaques aïllants. (material) | 6.000 | 0.75 | 4.50 |
| mt28bau160a | m | Perfil TropfkantenProfil "BAUMIT", de PVC, amb malla de fibra de vidre antiàlcalis, color blanc, per a formació de goterons. (material) | 0.170 | 2.80 | 0.48 |
| mt28bau130a | m | Perfil de cantonada Flexibel "BAUMIT", de PVC flexible, color blanc, amb malla incorporada de 12,5 cm d'amplada a cada costat del perfil, per a reforç de cantells. (material) | 0.400 | 1.25 | 0.50 |
| mt28bau100a | m² | Malla de fibra de vidre antiàlcalis, StarTex 145 "BAUMIT", de 4x4 mm de llum de malla, de 145 g/m² de massa superficial, 0,5 mm de gruix i de 0,1x50 m, amb 2000 N/50 mm de resistència a tracció, per armar morters. (material) | 1.100 | 1.23 | 1.35 |
| mt28bau090a | kg | Adhesiu mineral en pols Baumacol FlexTop "BAUMIT", compost per ciment, lligants orgànics, àrids i additius, per a adherir i reforçar els panells aïllants, i com capa base, previ pastat amb aigua. (material) | 6.000 | 0.89 | 5.34 |
| mt19abe010n800 | m² | Rajola ceràmica de gres esmaltat, 15x15 cm, 8,00€/m², capacitat d'absorció d'aigua 3%<=E<6%, grup BIIa, segons UNE-EN 14411, resistència al lliscament Rd<=15 segons UNE-ENV 12633, lliscabilitat classe 0 segons CTE. (material) | 1.050 | 8.00 | 8.40 |
| mt28bau095a | kg | Morter de junts cimentós millorat, d'alta flexibilitat, Keramik S "BAUMIT", de color gris, compost de ciment, lligants orgànics, àrids i additius, hidròfug, amb resistència a la intempèrie i a la gelada, per a rejuntat de revestiments ceràmics. (material) | 3.720 | 2.29 | 8.52 |
| mt28bau125a | m | Cinta de segellat autoexpansiva i autoadhesiva FugendichtBand "BAUMIT", d'escuma de poliuretà precomprimida, amb resistència a la intempèrie i impermeable a l'aigua de pluja, per a un ample de junt de 2 a 6 mm. (material) | 0.500 | 1.18 | 0.59 |
| op00tal020 |  | Trepant amb batedora. | 1.000 | 0.00 | 0.00 |
| mo054 | h | Oficial 1ª muntador d'aïllaments. (mà d'obra) | 0.116 | 25.32 | 2.94 |
| mo101 | h | Ajudant muntador d'aïllaments. (mà d'obra) | 0.116 | 21.75 | 2.52 |
| mo024 | h | Oficial 1ª enrajolador. (mà d'obra) | 1.623 | 24.50 | 39.76 |
| mo062 | h | Ajudant enrajolador. (mà d'obra) | 1.159 | 21.75 | 25.21 |
| % | % | Costos directes complementaris | 2 % | 118.19 | 2.36 |
|  |  | Costos directes |  |  | 120.55 |
