# Capa addicional de reforç per alsistema OpenSystem "BAUMIT"

- Propietat de l'arxiu: CYPE INGENIEROS, S.A.
- Format: FIEBDC-3/2002
- Divisa: EUR
- Costos indirectes: 3.00 %
- IVA: 21.00 %

## N Aïllaments e impermeabilitzacions

### NA Aïllaments tèrmics

#### NAS Sistemes ETICS d'aïllament exterior de façanes

**NAS035** m² Capa addicional de reforç per alsistema OpenSystem "BAUMIT", amb DITE - 09/0256, mitjançant l'aplicació d'una capa de morter de 3 mm d'espessor mínim, realitzada amb morter adhesiu OpenContact "BAUMIT", de color blanc, aplicat manualment, armat amb malla de fibra de vidre antiàlcalis, StarTex 145 "BAUMIT", de 4x4 mm de llum de malla, de 145 g/m² de massa superficial i 0,5 mm de gruix, cavalcada 10 cm; aplicada en zones susceptibles d'impacte des de l'arrencada del sistema, sobre la capa de regularització i abans de l'aplicació de l'emprimació.
Capa addicional de reforç per alsistema OpenSystem "BAUMIT", amb DITE - 09/0256, mitjançant l'aplicació d'una capa de morter de 3 mm d'espessor mínim, realitzada amb morter adhesiu OpenContact "BAUMIT", de color blanc, aplicat manualment, armat amb malla de fibra de vidre antiàlcalis, StarTex 145 "BAUMIT", de 4x4 mm de llum de malla, de 145 g/m² de massa superficial i 0,5 mm de gruix, cavalcada 10 cm; aplicada en zones susceptibles d'impacte des de l'arrencada del sistema, sobre la capa de regularització i abans de l'aplicació de l'emprimació.
Inclou: Aplicació d'una primera capa de morter sobre la capa de regularització. Col·locació de la malla de reforç. Aplicació d'una segona capa de morter sobre la malla de reforç. Resolució de punts singulars.
Criteri d'amidament de projecte: Superfície mesurada segons documentació gràfica de Projecte, deduint els buits de superfície major de 2 m², afegint a canvi la superfície de la part interior del buit, corresponent al desenvolupament de brancals i llindes.
Criteri de mesura d'obra: Es mesurarà la superfície realment executada segons especificacions de Projecte, deduint els buits de superfície major de 2 m², afegint a canvi la superfície de la part interior del buit, corresponent al desenvolupament de brancals i llindes.
Criteri de valoració econòmica: El preu inclou l'execució de les rematades en els trobaments amb paraments, revestiments o altres elements rebuts en la seva superfície.

| Codi | Ut | Descripció | Rendiment | Preu | Import |
|---|---|---|---|---|---|
| mt28bau060a | kg | Morter adhesiu OpenContact "BAUMIT", de color blanc, compost per ciment blanc, lligants orgànics, fibres, àrid de 0,6 mm de grandària màxima i additius, permeable al vapor d'aigua, amb resistència a les sals, per a aplicar amb llana, per a adherir i reforçar els panells aïllants, i com capa base, previ pastat amb aigua. (material) | 4.500 | 0.93 | 4.19 |
| mt28bau100a | m² | Malla de fibra de vidre antiàlcalis, StarTex 145 "BAUMIT", de 4x4 mm de llum de malla, de 145 g/m² de massa superficial, 0,5 mm de gruix i de 0,1x50 m, amb 2000 N/50 mm de resistència a tracció, per armar morters. (material) | 1.100 | 1.23 | 1.35 |
| op00tal020 |  | Trepant amb batedora. | 1.000 | 0.00 | 0.00 |
| mo039 | h | Oficial 1ª revocador. (mà d'obra) | 0.139 | 24.50 | 3.41 |
| mo079 | h | Ajudant revocador. (mà d'obra) | 0.139 | 21.75 | 3.02 |
| % | % | Costos directes complementaris | 2 % | 11.97 | 0.24 |
|  |  | Costos directes |  |  | 12.21 |
